# Uniklinik Haus 60a Eb.-1 Umbau MRT-Cluster 1.BA
Angebotsaufforderung (GAEB DA XML 3.3, DA83)
Projekt: 263_U...
Währung: EUR
Vergabeart: Offenes Verfahren
Erstellt mit: GXML Toolbox V3.3 R20220330, ORCA AVA 26.0.8 26.00.08, 02.02.2026

## Allgemeine Vorbemerkungen
Anschrift der Baustelle:
Gelände der Universitätsklinik A.ö.R.
Leipziger Straße 44
Haus 60a+b
39120 Magdeburg

Im Uni Klinikum Magdeburg soll im Gebäude 60a in Ebene -1 auf ca. 150 m2 ein grundhafter Umbau erfolgen.
Der unmittelbare Umbaubereich ist leergezogen. Alle angrenzenden Bereiche befinden sich im laufenden Krankenhausbetrieb.
Es ist grundsätzlich mit Unterbrechungen des Arbeitsablaufes und mit Arbeitszeitverlagerungen zu rechnen.
Die Weisungen der Krankenhausleitung sind zu beachten.

Die tägliche Arbeitszeit beginnt 7.00Uhr und endet spätestens 20.00Uhr.
Die Baustelle ist täglich besenrein an das Krankenhauspersonal zu übergeben.

Folgende Zeitfenster sind Ruhezeiten, während dessen keine lärm- oder erschütterungsintensiven Arbeiten ausgeführt werden dürfen:
20.00 Uhr bis 7.00 Uhr
12.00 Uhr bis 14.00Uhr
Grundsätzlich sind lärm- und erschütterungsintensive Arbeiten vorher abzusprechen.
Auch außerhalb dieser Ruhezeiten ist das lautstarke Betreiben von Audio-Geräten zu unterlassen.

Die Baustellenzufahrt erfolgt vom Fermersleber Weg über die öffentliche Zufahrt zum Klinikgelände.
Auf dem Gelände des Universitätsklinikum Magdeburg gilt eine Parkordnung. Das Parken von Fahrzeugen auf dem Klinikgelände ist gebührenpflichtig. Die anfallenden Parkgebühren werden nicht erstattet.

Die Freiflächen, die für Anlieferung, Patiententransport etc. benötigt werden, dürfen nicht befahren werden.

Bau- und Lieferfahrzeuge dürfen eine Gesamtlast von 3,5 t nicht überschreiten.
Parkmöglichkeiten stehen nur in sehr begrenztem Umfang zur Verfügung.

Der Materialan- und -abtransport sowie der unmittelbare Baustellenzugang erfolgen grundsätzlich von außen über eine Bautür.
Die Benutzung der Gebäudeflure, -treppen und -aufzüge ist untersagt.
Ausnahmen sind mit der Bauleitung und/oder der Klinikleitung abzustimmen.

Durch den Bauablauf bedingte Wartezeiten werden nicht gesondert vergütet und sind einzukalkulieren.

Geräusch- Staub- und Erschütterungsbelastungen sind zu minimieren.
Für an die Umbaubereiche angrenzende Räume ist jederzeit Staubfreiheit sicherzustellen. Die dazu gestellten Staubschutzeinrichtungen Staubschutzwände, Folienabklebungen und -abdeckungen sind vor Beschädigung zu schützen und laufend auf Dichtigkeit zu prüfen.

Der AN hat keinen Anspruch auf eine Lagerung von Material, Hilfsstoffen und Werkzeug. Lagerflächen stehen auf dem Gelände zur Verfügung und werden vom Auftraggeber auf Anfrage zugewiesen.
Sollte öffentlicher Grund für Lager o. ä. Zwecke benötigt werden, so ist dies vom Auftragnehmer zu beantragen und zu vergüten. Öffentliche Bereiche sind von Verschmutzungen freizuhalten und ggf. sofort, mind. täglich zu reinigen.
Für das Bauvorhaben ist keine Bewachung vorgesehen.

Abbruchmaterialien sind unmittelbar, sonstige Restmaterialien arbeitstäglich aus dem Umbaubereich zu beräumen (besenrein).
Nicht beräumte Abfälle und Restmaterialien werden bauseits entsorgt und dem Verursacher in Rechnung gestellt. Nicht direkt zuzuordnende Kosten für
Reinigung und Entsorgung werden auf die am Bau beteiligten Firmen anteilig umgelegt.

Innerhalb des Umbaubereiches haben die Bauarbeiten koordiniert mit allen beteiligten Gewerken unter Einhaltung der dort geltenden Hygieneanforderungen zu erfolgen.

Die Bauleitung wird zu festgesetzten Terminen wöchentlich Baubesprechungen vorsehen, um den Stand der Arbeiten und die für den weiteren Fortgang der Arbeiten erforderlichen Maßnahmen zu besprechen und zu koordinieren. Der AN hat hierzu einen geeigneten bevollmächtigten Vertreter zu entsenden. Darüber hinaus haben der Auftragnehmer und seine Vertragsfirmen jederzeit alle gewünschten Informationen über den Zustand und Fortschritt ihrer Arbeiten zu geben. Die Teilnahme ist Pflicht.

Alle Leistungen verstehen sich incl. Lieferung der Materialien und Montage/Einbau. Maße sind vom AN eigenverantwortlich zu prüfen bzw. zu nehmen.
Die Abbruchmassen werden Eigentum des Auftragnehmers und sind fachgerecht entsprechend der geltenden Abfallbestimmungen zu entsorgen. Deponie-/ Entsorgungsgebühren sind einzurechnen. Mit der Schlussrechnung sind die Entsorgungsnachweise vorzulegen.

Stundenlohnarbeiten
Mit der Ausführung der im LV vorgesehenen Stundenlohnarbeiten ist erst nach schriftlicher Anordnung durch die Bauleitung zu beginnen. Der Umfang der im Einzelfall zu erbringenden Leistungen wird bei der Anordnung festgelegt. Die Stundenlohnzettel sind mindestens in zweifacher Ausfertigung werktäglich zur Anerkennung einzureichen. Ein Exemplar verbleibt beim Auftraggeber.

Den Rechnungen ist ein prüffähiges Aufmaß beizulegen.

Der AN ist verpflichtet, Bautagesberichte anzufertigen.
Diese sind wöchentlich der Bauleitung zur Unterschrift vorzulegen und zu übergeben.

Vom Auftragnehmer verursachte Beschädigungen an Gebäuden, Straßen, Gehwegen, Grünflächen etc. sind nach Fertigstellung der Arbeiten unverzüglich wieder zu beseitigen.

Die Baustellenbereiche sind unfallsicher, auch bei unbefugtem Betreten, zu betreiben. Es ist mit der Anwesenheit von Kindern zu rechnen.

Die Forderungen der zuständigen Ämter für öffentliche Ordnung, der Bauberufsgenossenschaften und sonstiger mitwirkender Behörden, Dienststellen und Körperschaften sind einzuhalten.

Besonders zu beachten und einzukalkulieren sind die horizontalen und vertikalen Weglängen für Transport und Förderung auf dem Klinikgelände und im Baustellenbereich.

Alle erschwerenden Arbeitsbedingungen, sofern in den Leistungsbeschreibungen nicht gesondert beschrieben, sind mit in die Einheitspreise einzukalkulieren.

Lagerflächen werden auf dem Bereich des Klinikums nicht zur Verfügung gestellt!!!

Sollte öffentlicher Grund oder Freiflächen des Krankenhausgeländes für Lager o. ä. Zwecke benötigt werden, so ist dies vom Auftragnehmer zu beantragen und auf eigene Kosten herzurichten, zu betreiben und nach Abschluss der Arbeiten wieder herzurichten. Öffentliche Bereiche sind von Verschmutzungen freizuhalten und ggf. sofort, mind. täglich zu reinigen.
Offenes Schneiden und Schweißen ist grundsätzlich anzumelden (Schweißerlaubnis).
Während der Bauausführung sind angrenzende Räume und Gebäudeteile sowie
Einrichtungsgegenstände zu schützen. Bei Beschädigungen an alten Einrichtungen oder fertigen
Leistungen durch das Personal des Auftraggebers ist dieser zum Ersatz verpflichtet.

Vorbemerkungen Brandmeldeanlage

Der Baubereich wird durch eine Brandmeldeanlage mit automatischen Rauchmeldern überwacht. Ein
Brandalarm hat Evakuierungsmaßnahmen im gesamten Gebäude bzw. im Gebäudekomplex zur Folge und führt zur sofortigen Alarmierung der Feuerwehr Magdeburg.
Brandalarme können neben Feuer und Rauch auch durch staubintensive, wärme- oder aerosolerzeugende (Bau-) Maßnahmen (fehl-) ausgelöst werden.
Zur Vermeidung solcher Falschalarme werden Rauchmelder rechtzeitig vorher, einzeln oder in Gruppen, in diesen Baubereichen deaktiviert, ohne dass die Alarmfunktion in anderen Bereichen eingeschränkt wird.
Jeder Auftragnehmer ist daher verpflichtet, seine Arbeiten nach den o.g. Kriterien zu bewerten und die
Baubereiche festzulegen. Dabei ist insbesondere auch die Staubverbreitung in Nachbarbereiche über
Unterhangdecken, fehlende Abdichtungen von Türen und Schächten usw. zu berücksichtigen. Mindestens 4 Arbeitstage vor Ausführungsbeginn sind die betroffenen Baubereiche und die entsprechenden Arbeitszeiten schriftlich anzuzeigen. Mit der Ausführung darf nur begonnen werden, wenn durch die zuständige Bauleitung die Freischaltung der Rauchmelder bestätigt wurde. Bei der Bauausführung sind die Bereiche und die Arbeitszeiten zwingend einzuhalten, da angrenzende Bereiche ganztägig und freigeschaltete Bereiche außerhalb der Arbeitszeiten (z.B. nachts oder am Wochenende) weiter überwacht werden.
Wird gegen die o.g. Regeln und Grundsätze verstoßen und dadurch ein Fehlalarm der Brandmeldeanlage ausgelöst, trägt der AN sämtliche damit verbundenen Kosten.

## Allgemeine Technische Vorbemerkungen
Allgemeine Technische Vorbemerkungen

Die vorliegende Leistungsbeschreibung beinhaltet
die Sanierung eines Krankenhaus- bzw. Klinikbereichs Haus 60a, Ebenen -1.
Die Ausweisung von Einheitspreisen respektive
Gesamtpreisen sowie Titelsummen oder Gewerkesummen ist
erforderlich und für die Bewertung des Angebotes
relevant. Im Ergebnis behält sich der Auftraggeber eine
Pauschalierung vor. Von dem Bieter bzw.
Auftragnehmer wird auch ein Pauschalpreisangebot als
GU-Leistung erwartet.

Ortsbesichtigungen sind möglich nach Rücksprache und
Terminabstimmung mit Bauherren/ Projektsteuerung bzw.
Architekten/ Fachplanern.

Kampfmittelbeseitigung ist nicht erforderlich.

Mit Vertragsbestandteil wird der Bauzeitenplan, sowie
alle Gutchten zum Baugrund, Brandschutz und sonstige in
der Anlage beigefügten technischen Anlagen.

Die Vergabe ist als Aufmass-Vertrag auf EP-Basispreisen
nach VOB vorgesehen, eine Pauschalierung des Auftrages
kann durch den AG vorgenommen werden. Die
Gewährleistung beträgt 5 Jahre nach BGB.

Als Kostenpauschale für diese Gebrauchs- und
Nutzungsüberlassung ist der AG berechtigt, 0,5 % der
Nettoabrechnungssumme einzubehalten. Mit Bestandteil
dieses Einbehaltes sind die Kosten für die seitens des
AG abzuschließende Bauwesenversicherung.
Die eigene Baustelleneinrichtung bzw. GU-Kosten ist mit
in die EP einzukalkulieren. Eine besondere Vergütung
erfolgt hierbei nicht. Dies gilt vor allem für
Hebezeuge, Kräne etc. Der AN hat eigenverantwortlich
für den Transport der Materialien an die entsprechenden
Einbaustellen Sorge zu tragen.

Verpackungsmaterial insbesondere Paletten,
Styropourverpackungen und Folien sind täglich zu
entsorgen, da sie andernfalls kostenpflichtig durch die
Bauleitung entfernt werden.

Lage der Baustelle:
Lagermöglichkeiten sind im beschränkten Umfang auf der
Baustelle vorhanden. Die Sicherung angelieferter
Materialien ist Sache des AN.
Das Aufstellen der eigenen Baustelleneinrichtung
erfolgt in Abstimmung mit dem Auftraggeber bzw. dessen
Vertreter.

## Zusätzliche Technische Vorbemerkungen
Zusätzliche Technische Vorbemerkungen

Gewerk : Maler- und Lackierarbeiten

1. Grundlagen für Lieferung und Ausführung
 Grundlage für Lieferung der Baustoffe und Bauteile
 sowie der Ausführung bis zur funktionsfertigen
 Leistung werden:

1.1 Leistungsbeschreibung des Auftraggebers einschl.
 evtl. Zeichnungen und sonstiger Unterlagen.

1.2 Zusätzliche Technische Vorbemerkungen Maler- und
 Lackierarbeiten.

1.3 Allgemeine Technische Vertragsbedingungen für
 Bauleistungen DIN 18363.

1.4 Die Vorschriften der

 DIN 18201 Maßtoleranzen im Bauwesen
 DIN 18202 Maßtoleranzen im Hochbau
 DIN 18203 Maßtoleranzen im Hochbau
 DIN 18164 Schaumkunststoffe als Dämmstoffe für das
 Bauwesen
 DIN 18350 Putz- und Stuckarbeiten
 DIN 18364 Korrosionsschutz an Stahl- und
 Aluminiumbauten
 DIN 18366 Tapezierarbeiten

1.5 Die anerkannten Regeln der Bautechnik (Baukunst)
 mit den entsprechenden Fachnormen, DIN-Vorschriften
 und Richtlinien sowie die
 Herstellerverarbeitungsrichtlinien.

1.6 Die Vorschriften zur Sicherung des Baubetriebes und
 der Verhütung von Unfällen, insbesondere UVV.

2. Ausführung

 Für die Ausführung maßgebend ist DIN 18363 in
 Verbindung mit den unter Abschnitt
 1 aufgeführten DIN-Vorschriften und Richtlinien.

2.1 Dem Auftragnehmer übergebene Pläne sowie evtl.
 Angaben über Achsen, Fluchten und Höhen sind
 verantwortlich zu überprüfen, auch in Bezug auf
 Überprüfung aller Maße an der Baustelle.

2.2 Anstriche unterschiedlicher Art oder Farbe sind
 exakt zu trennen, ggf. Herstellung durch Kleben von
 Bändern.

2.3 Es sind ausschließlich fabrikfertige
 Marken-Erzeugnisse zu verwenden.

2.4 Anstriche, Lackierungen, Beschichtungen müssen fest
 haften und als gleichmäßige Fläche ohne Ansätze und
 Streifen erscheinen. Die Oberfläche muß
 glatt sein, wenn in der Leistungsbeschreibung nichts
 anderes vorgeschrieben ist.

2.5 Fugen zwischen Bauteilen, die sich aus den
 Bauteiltoleranzen ergeben, sind vor dem Anstrich
 dauerelastisch zu schließen.

2.6 Materialien, die für den Verwendungszweck bestimmt
 sind, dürfen für den gesamten Bau nur von einem
 Hersteller bezogen werden.

2.7 Alle zu bearbeitenden Flächen sind einwandfrei zu
 säubern. Kleine Putzschäden sind sauber und ansatzlos
 beizuarbeiten. Vor Ausführung der Arbeiten ist der
 Untergrund, soweit erforderlich, zu neutralisieren.
 Vor Ausführung der Anstricharbeiten
 sind Farbprobeflächen in den geforderten Größen
 kostenlos herzustellen.

2.8 Metallanstriche der Innengeländer und Handläufe
 gründlich säubern, entrosten und entfetten; darauf
 eine Grundierung mit Metall-Haftgrund, Voranstrich und
 2-malige Schlußlackierung.

2.9 Tapeten sind direkt zu stoßen, die Nähte sind
 ansatzlos auszubilden. Vorhandene
 Installationsabdeckungen sind vor dem Tapezierarbeiten
 zu entfernen und später wieder zu montieren.

2.10 Farb- und Tapetenkleberreste dürfen nicht in die
 WC´s, Bodeneinläufe, Wannen und Becken geschüttet
 werden. Vor Ausführung der Anstricharbeiten sind die
 Räume besenrein zu fegen. Die frisch gestrichenen
 Flächen sind bis zum Trocknen der Farben entsprechend
 zu sichern bzw. zu schützen.

2.11 Die Fußböden sind durch Folie oder Pappe vor
 Beschmutzungen zu schützen. Gleiches gilt für
 eingebaute Anlagen und Bauteile. Die Arbeiten sind bis
 zur Abnahme zu unterhalten.

3. Nebenleistungen

 Ergeben sich aus den nachfolgenden Vorschriften
 Leistungen, die in der Leistungsbeschreibung
 nicht gesondert aufgeführt sind und die nicht in der
 VOB, Teil C, Ziffern 4.1 und 4.2 der jeweiligen DIN
 erwähnt werden, so sind auch diese Leistungen
 als Nebenleistungen in die Angebotspreise
 einzurechnen.

3.1 Schutzmaßnahmen der vorhandenen Wand-, Boden- und
 Deckenflächen bis zum Montageende sowie für die
 fertigen Anstrichflächen bis zur Übergabe des
 Gesamtbauwerkes (Schutzmaßnahme gegen Beschädigung und
 Verschmutzungen inkl. Unterhaltung und spätere
 Beseitigung).

3.2 Für die evtl. erforderliche Zwischenlagerung ist
 ein geeigneter Platz auf der Baustelle zu wählen, an
 dem eine Lagerung entsprechend den
 Herstellerrichtlinien möglich ist.

3.3 Haftungsproben sowie Schichtdickenmessungen sind
 zum Nachweis der Ausführungsqualität nach Anforderung
 der Auftraggeberbauleitung zu erbringen.

3.4 Auf- und Abbauen sowie Vorhalten aller
 erforderlichen Arbeits- und Schutzgerüste,
 Arbeitsbühnen, geeignete Hebewerkzeuge usw. auch in
 den Fällen, deren Arbeitshöhe mehr als 2,00 m über
 Gelände liegen.

3.5 Leistungen, die entsprechend VOB Teil C, Ziffer
 4.2.5 bis 4.2.15 beschrieben sind.

3.6 Sämtliche Maßnahmen für die Weiterarbeit bei
 Schlechtwetter, Frost und Schnee.

3.7 Maßnahmen zur Durchführung der unter 2.1 bis 2.12
 beschriebenen Forderungen.

3.8 Auf Verlangen der Auftraggeberbauleitung sind
 Farbmuster in solcher Größe anzusetzen, daß eine
 Beurteilung der Farbtöne, auch in Bezug auf ihr
 optisches Gewicht, möglich ist; ggf. aufzustellende
 Mustertafeln.

4. Aufmaß und Abrechnung
 Für die Gesamtleistung wird eine Pauschalvergütung
 vereinbart. Die Pauschalvergütung beinhaltet die
 kompletten Leistungen bis zum gebrauchsfertigen
 Zustand. Die Leistungen sind vom dem Auftragnehmer
 eigenverantwortlich zu ermitteln.
 Hierbei sind zu berücksichtigen:
 - die übergebenen Ausschreibungs-/Angebotsunterlagen
 - die örtlichen Gegebenheiten
 - die behördlichen Auflagen und gesetzl. Bestimmungen.
 Sollten Widersprüche zwischen den einzelnen Unterlagen
 entstehen, gilt die weitestgehende
 Forderung als geschuldet.

## ZTV Maler- und Lackierarbeiten
Zusätzliche Technische Vorbemerkungen

Gewerk : Maler- und Lackierarbeiten

1. Grundlagen für Lieferung und Ausführung
 Grundlage für Lieferung der Baustoffe und Bauteile
 sowie der Ausführung bis zur funktionsfertigen
 Leistung werden:

1.1 Leistungsbeschreibung des Auftraggebers einschl.
 evtl. Zeichnungen und sonstiger Unterlagen.

1.2 Zusätzliche Technische Vorbemerkungen Maler- und
 Lackierarbeiten.

1.3 Allgemeine Technische Vertragsbedingungen für
 Bauleistungen DIN 18363.

1.4 Die Vorschriften der

 DIN 18201 Maßtoleranzen im Bauwesen
 DIN 18202 Maßtoleranzen im Hochbau
 DIN 18203 Maßtoleranzen im Hochbau
 DIN 18164 Schaumkunststoffe als Dämmstoffe für das
 Bauwesen
 DIN 18350 Putz- und Stuckarbeiten
 DIN 18364 Korrosionsschutz an Stahl- und
 Aluminiumbauten
 DIN 18366 Tapezierarbeiten

1.5 Die anerkannten Regeln der Bautechnik (Baukunst)
 mit den entsprechenden Fachnormen, DIN-Vorschriften
 und Richtlinien sowie die
 Herstellerverarbeitungsrichtlinien.

1.6 Die Vorschriften zur Sicherung des Baubetriebes und
 der Verhütung von Unfällen, insbesondere UVV.

2. Ausführung

 Für die Ausführung maßgebend ist DIN 18363 in
 Verbindung mit den unter Abschnitt
 1 aufgeführten DIN-Vorschriften und Richtlinien.

2.1 Dem Auftragnehmer übergebene Pläne sowie evtl.
 Angaben über Achsen, Fluchten und Höhen sind
 verantwortlich zu überprüfen, auch in Bezug auf
 Überprüfung aller Maße an der Baustelle.

2.2 Anstriche unterschiedlicher Art oder Farbe sind
 exakt zu trennen, ggf. Herstellung durch Kleben von
 Bändern.

2.3 Es sind ausschließlich fabrikfertige
 Marken-Erzeugnisse zu verwenden.

2.4 Anstriche, Lackierungen, Beschichtungen müssen fest
 haften und als gleichmäßige Fläche ohne Ansätze und
 Streifen erscheinen. Die Oberfläche muß
 glatt sein, wenn in der Leistungsbeschreibung nichts
 anderes vorgeschrieben ist.

2.5 Fugen zwischen Bauteilen, die sich aus den
 Bauteiltoleranzen ergeben, sind vor dem Anstrich
 dauerelastisch zu schließen.

2.6 Materialien, die für den Verwendungszweck bestimmt
 sind, dürfen für den gesamten Bau nur von einem
 Hersteller bezogen werden.

2.7 Alle zu bearbeitenden Flächen sind einwandfrei zu
 säubern. Kleine Putzschäden sind sauber und ansatzlos
 beizuarbeiten. Vor Ausführung der Arbeiten ist der
 Untergrund, soweit erforderlich, zu neutralisieren.
 Vor Ausführung der Anstricharbeiten
 sind Farbprobeflächen in den geforderten Größen
 kostenlos herzustellen.

2.8 Metallanstriche der Innengeländer und Handläufe
 gründlich säubern, entrosten und entfetten; darauf
 eine Grundierung mit Metall-Haftgrund, Voranstrich und
 2-malige Schlußlackierung.

2.9 Tapeten sind direkt zu stoßen, die Nähte sind
 ansatzlos auszubilden. Vorhandene
 Installationsabdeckungen sind vor dem Tapezierarbeiten
 zu entfernen und später wieder zu montieren.

2.10 Farb- und Tapetenkleberreste dürfen nicht in die
 WC´s, Bodeneinläufe, Wannen und Becken geschüttet
 werden. Vor Ausführung der Anstricharbeiten sind die
 Räume besenrein zu fegen. Die frisch gestrichenen
 Flächen sind bis zum Trocknen der Farben entsprechend
 zu sichern bzw. zu schützen.

2.11 Die Fußböden sind durch Folie oder Pappe vor
 Beschmutzungen zu schützen. Gleiches gilt für
 eingebaute Anlagen und Bauteile. Die Arbeiten sind bis
 zur Abnahme zu unterhalten.

3. Nebenleistungen

 Ergeben sich aus den nachfolgenden Vorschriften
 Leistungen, die in der Leistungsbeschreibung
 nicht gesondert aufgeführt sind und die nicht in der
 VOB, Teil C, Ziffern 4.1 und 4.2 der jeweiligen DIN
 erwähnt werden, so sind auch diese Leistungen
 als Nebenleistungen in die Angebotspreise
 einzurechnen.

3.1 Schutzmaßnahmen der vorhandenen Wand-, Boden- und
 Deckenflächen bis zum Montageende sowie für die
 fertigen Anstrichflächen bis zur Übergabe des
 Gesamtbauwerkes (Schutzmaßnahme gegen Beschädigung und
 Verschmutzungen inkl. Unterhaltung und spätere
 Beseitigung).

3.2 Für die evtl. erforderliche Zwischenlagerung ist
 ein geeigneter Platz auf der Baustelle zu wählen, an
 dem eine Lagerung entsprechend den
 Herstellerrichtlinien möglich ist.

3.3 Haftungsproben sowie Schichtdickenmessungen sind
 zum Nachweis der Ausführungsqualität nach Anforderung
 der Auftraggeberbauleitung zu erbringen.

3.4 Auf- und Abbauen sowie Vorhalten aller
 erforderlichen Arbeits- und Schutzgerüste,
 Arbeitsbühnen, geeignete Hebewerkzeuge usw. auch in
 den Fällen, deren Arbeitshöhe mehr als 2,00 m über
 Gelände liegen.

3.5 Leistungen, die entsprechend VOB Teil C, Ziffer
 4.2.5 bis 4.2.15 beschrieben sind.

3.6 Sämtliche Maßnahmen für die Weiterarbeit bei
 Schlechtwetter, Frost und Schnee.

3.7 Maßnahmen zur Durchführung der unter 2.1 bis 2.12
 beschriebenen Forderungen.

3.8 Auf Verlangen der Auftraggeberbauleitung sind
 Farbmuster in solcher Größe anzusetzen, daß eine
 Beurteilung der Farbtöne, auch in Bezug auf ihr
 optisches Gewicht, möglich ist; ggf. aufzustellende
 Mustertafeln.

4. Aufmaß und Abrechnung
 Für die Gesamtleistung wird eine Pauschalvergütung
 vereinbart. Die Pauschalvergütung beinhaltet die
 kompletten Leistungen bis zum gebrauchsfertigen
 Zustand. Die Leistungen sind vom dem Auftragnehmer
 eigenverantwortlich zu ermitteln.
 Hierbei sind zu berücksichtigen:
 - die übergebenen Ausschreibungs-/Angebotsunterlagen
 - die örtlichen Gegebenheiten
 - die behördlichen Auflagen und gesetzl. Bestimmungen.
 Sollten Widersprüche zwischen den einzelnen Unterlagen
 entstehen, gilt die weitestgehende
 Forderung als geschuldet.

## Technische Vorbemerkungen
Technische Vorbemerkungen

Alle Leistungen verstehen sich einschl. der
Untergrundvorbehandlung durch Säubern von Staub und
losen Bestandteilen. Grobst verschmutzte Flächen sind
der Bauleitung anzuzeigen und werden separat aus
gesonderter Position abgerechnet.

Die eigene Baustelleneinrichtung ist mit in die
Baustelleneinrichtung einzukalkulieren.
Insbesondere sind dies Rollrüstungen und Hubgeräte.

In dem Bauablauf ist zu berücksichtigen, dass die
Beplankung der Sanitär- und Installationswände
zeitversetzte Arbeitsgänge erforderlich machen. Dies
ist bei der Kalkulation zu berücksichtigen.

Farben in RAL nach Wahl Architekt/AG:

z. Zt. sind diese wie folgt festgelegt:

- Anstrich Wände Decken: hell, weiß
- Anstrich Zargen RAL 7016
- Anstrich Türblätter RAL 9007/9006
- Geländer/Handläufe RAL 7016
- konstruktive Stahlteile RAL 7016

## 06 VE 06 - Maler- und Tapezierarbeiten

### 01 Baustelleneinrichtung

**01.10 Baustelleneinrichtung**
*** Pauschalposition
Die Baustelleneinrichtung beinhaltet Unterkünfte,
Material- und Lagercontainer, sämtliche Werkzeuge,
Maschinen, Gerüste, Hebegeräte, Materialien zur
Baustellen- und Arbeitsplatzabsicherung, -beleuchtung
etc., die zur Ausführung der aufgeführten Arbeiten
erforderlich sind. Ihre Einrichtung, Vorhaltung,
Unterhaltung, Pflege und Wartung sowie der
Abtransport sind mit Bestandteil dieser Pos. und werden
nicht gesondert vergütet.
Menge: 1,000 psch

### 02 Malerarbeiten Innen

**02.10 Fahrbare Arbeitsbühne/Fahrgerüst, Lastklasse 2 bis 1,5 kN/m², Belaghöhe bis 3,5 m, W09**
Fahrbare Arbeitsbühne/Fahrgerüst, Lastklasse 2 bis 1,5 kN/m², Belaghöhe bis 6m, W09
Fahrbare Arbeitsbühne/Fahrgerüst nach den Vorschriften des Arbeitsschutzgesetzes, der Berufsgenossenschaft, der VOB und allen anerkannten Regeln der Technik, liefern, aufbauen und bereitstellen.

Eigenschaften:
Gerüstbreite W 09 (Breite 0,9 - 1,2 m)
Belaghöhe bis 6,0 m
Lastklasse 2 (1,5 kN/m²)
Grundvorhaltedauer 4 Wochen

Ausführung:
Die Arbeitsbühne/das Fahrgerüst ist ordnungsgemäß zu laden und für den Transport zu sichern. Vor dem Aufbau des Gerüstes sind die örtlichen Gegebenheiten zu klären. Unter Umständen sind Maßnahmen zur Sicherung des öffentlichen Verkehrsraumes zu treffen. Es ist zu beachten, dass besondere Schutzmaßnahmen im Bereich elektrischer Leitungen getroffen werden müssen.

Je nach Beschaffenheit des Untergrundes (Boden) muss das Gerüst auf lastverteilenden Unterlagen erstellt werden. Hinsichtlich der Standsicherheit ist zu beachten, dass je nach Bedarf ausreichend Verstrebungen und Verankerungen angebracht werden müssen.

Nach dem Aufbau muss das Gerüst von einer befähigten Person auf die ordnungsgemäße Montage, sowie die sichere Funktion, geprüft werden.
Während Arbeiten auf dem Gerüst ausgeführt werden, ist strikt darauf zu achten, dass die Fahrrollen durch den Bremshebel festgesetzt sind!
Für die Dauer der Arbeiten ist das Gerüst regelmäßig auf etwaige Beschädigungen zu überprüfen.

Nach Abschluss der Arbeiten ist das Gerüst zu reinigen, abzubauen und ordnungsgemäß ab zu transportieren.

Hinweis:
Bestehen Bedenken gegen die vorgesehene Art der Ausführung, z.B. Fehlende Ausnivellierung und Einplanieren des Untergrundes für Traggerüste, so können nach VOB Teil B § 4 Nr. 3 beim Auftraggeber unverzüglich und schriftlich Bedenken angemeldet werden.

Fabrikat:
kein Fabrikat vorhanden
Menge: 2,000 St

**02.20 Abdeckung Boden, Folie**
Böden mit PE-Folie gegen Verschmutzung während der
Malerarbeiten vollflächig abdecken und gegen
Verrutschen verkleben.
Das Entfernen nach Abschluss der Arbeiten
einkalkulieren. In dieser Position sind nur die Flächen
erfasst, bei denen die Leistung nach Art und Umfang
nicht als Nebenleistung einzuordnen ist.
Menge: 450,000 m²

**02.30 Einbauten abdecken**
*** Pauschalposition
Abdecken von festen Einbauten wie Heizkörpern,
Einbauküchen, Türen, Sanitärobjekten etc. zum Schutz
vor Verschmutzung durch Malerarbeiten.
Menge: 1,000 psch

**02.40 Tiefengrund**
Flächen mit Tiefengrund versehen;
Untergründe: Putzwände / Decken

Grundanstrich / Tiefgrund ELF
Untergrundvorbehandlung: Untergrund auf Eignung,
Trag- und Haftfähigkeit prüfen. Flächen säubern.
Grundanstrich mit Lacryl Tiefgrund ELF 595.
emissionsarm, tief eindringend, gut verfestigend,
alkalibeständig, schnell trocknend,
wasserdampfdiffusionsfähig,
geprüft gemäß AgBB-Schema

Fabrikat: ....................................
(Bietereintrag)
Menge: 430,000 m²

**02.50 Putz- und Farbreste an Wand und Decke entfernen**
Putz- und Farbreste an Decken und Wänden entfernen für
Neuanbringung von Wandbekleidungen oder Anstrichen.
Mehrfach überstrichen mit Dispersionsfarbe, abwaschen
und mit Spachtel ablösen
Entsorgung anfallender Abfälle einschl. Deponiegebühr.
Höhe bis: bis 3,55m
Ausbauort: Innenwände + Decken Ebene -1
Menge: 50,000 m²

**02.60 vorh. Tapetenwandbeläge abweichen, rückstandsfrei entferen, entsorgen**
Wand- und Deckenunterflächen - Untergründe reinigen von
groben Verschmutzungen einschl. entsorgen,
vollständige Flächenvorbereitung für malereigene Zwecke
wie spachteln, Tapezieren, streichen etc.;
Reinigung mit geeignetem Gerät;

Untergründe:
- Gipskartonbauplatten
- Brandschutzplatten
etc.
Menge: 100,000 m²

**02.70 Putz, Risse starr, schließen**
Risse, ohne Rissbreitenänderung, in Putzoberflächen v-
förmig öffnen und mit Spachtelmasse schließen.
Oberfläche an den vorhandenen Putz anpassen.
Putz: Gipsputz auf GK, Gipsputz auf Außenwänden (innen)
Spachtelmasse: Gips
Bauteil: Trockenbauwände, MW-Wände
Menge: 50,000 m

**02.80 Gipshaltiger Spachtel Q3 Decken/ Wände**
Gipshaltiges Spachtelsystem an bereits vorbehandelten
Deckenflächen;

vollflächiges Flächenspachtelsystem - zu erzielende
Qualitäten: Q3 - (gemäß Merkblatt Nr. 2

vorhandene Flächen:
- GK-Decken, geschlossen
- Massivdecken (verputzt), Gipsputz
und Kalkzementputz, Oberflächenqualität Q2;
Menge: 430,000 m²

**02.90 Fläche überspannen, Malergewebe**
Überspannen rissegefährdeter Flächen sowie Kanten,
Ecken etc., mit Gewebe, inkl. Vorbehandlung und
Spachtelung.
Bauteil: GK-Wände, MW-Wände, Teilflächen Unterhangdecken aus GKBI

Tapezieren der Wand mit
Tapezieren der Wand mit Glasfasertapete,
einschließlich
Lieferung der Tapete, auf Stoß kleben, mit
Dispersionskleber,
- Farbton: weiß, stumpfmatt

Fabrikat: ...........................................
(Bietereintrag)
angeb. Fabrikat Tapete: Glattvlies
Menge: 300,000 m²

**02.100 Glasgewebetapete liefern + kleben Wände**
Glasgewebetapete auf vorbereitenten Wand- oder
Deckenflächen liefern und auf Stoß kleben,
einschließlich alle notwendigen Arbeiten und
Untergrundvorbehandlungen,
Gewicht 185 g/m2, Kreuzgewebe

Anstrich als ges. Pos.

Untergründe:
- Beton, Mauerwerkswände (KS, Ziegel)
- Gipsdielen, Putzfflächen
- Gipskartonbauplatten

Einbauort: Sondernutzungsräume, Flure
Menge: 110,000 m²

**02.110 Dauerelastische Fugenverschlüsse, Abschlüsse**
Fugenverschlüsse und Abschlüsse mit elastischer
Dichtmasse auf Acrylbasis;

Ausführung an Wandanschlüssen, von
Trockenbaukonstruktionen untereinander und von
Trockenbaukonstruktionen an Massivkonstruktionen.
Menge: 150,000 m

**02.120 Reinacrylat-Innen-Dispersionsfarbe, Klasse 1, M, desinfektionsmittelbeständig**
Beschichtung mit Sensocryl 267.
- Grundbeschichtung
- Zwischenbeschichtung
- Schlußbeschichtung

Bauteil  : Decken, Wände
Farbe  : weiß oder hell getönt
Nassabriebbeständigkeit: R-Klasse 1
Kontrastverhältnis (weiß): H10-Klasse 1 (bei 7 m²/l)
Kontrastverhältnis (altweiß): H10-Klasse 1 (bei 8
m²/l)
Glanzgrad: seidenmatt
Standardfarbton: weiß

Fabrikat: ..............................
(Bietereintrag)

Eigenschaften:
für innen
emissionsarm, lösemittel- und weichmacherfrei
seidenmatt G2b
geeignet für den indirekten Lebensmittelkontakt
geeignet für den Einsatz in Reinräumen
Nassabriebbeständigkeit R-Klasse 1
Deckvermögen H10-Klasse 2 bei 7 m²/l
sehr heller Weißfarbton
sehr brillante Buntfarbtöne
hoch strapazierfähig
desinfektionsmittelbeständig (gemäß Prüfzeugnis)
sehr gut reinigungsfähig
schwerentflammbar B1 nach DIN 4102 im Systemaufbau mit CreaGlas Gewebe und Relief 3490
wasserdampfdiffusionsfähig
sehr leicht verarbeitbar
Fungizid und bakterizid ausgerüstet, konform mit AgBB-Anforderungen.
Menge: 400,000 m²

**02.130 2K-Polyurethan-Acrylat-Lack-Innen-Dispersionsfarbe, Klasse 1, M, desinfektionsmittelbeständig**
Beschichtung mit Sensocryl 2672K-Aqua Mattlack 2390.
- Grundbeschichtung
- Zwischenbeschichtung
- Schlußbeschichtung

Bauteil  : Decken, Wände
Farbe  : weiß oder hell getönt
Nassabriebbeständigkeit: R-Klasse 1
Kontrastverhältnis (weiß): H10-Klasse 1 (bei 7 m²/l)
Kontrastverhältnis (altweiß): H10-Klasse 1 (bei 8
m²/l)
Glanzgrad: matt
Standardfarbton: weiß

Fabrikat: ..............................
(Bietereintrag)

Eigenschaften:
für innen
mechanisch und chemisch stark belastbar
emissionsarm, lösemittel- und weichmacherfrei
matt G2b
geeignet für den indirekten Lebensmittelkontakt
geeignet für den Einsatz in Reinräumen
Nassabriebbeständigkeit R-Klasse 1
Deckvermögen H10-Klasse 2 bei 7 m²/l
sehr heller Weißfarbton
sehr brillante Buntfarbtöne
hoch strapazierfähig
desinfektionsmittelbeständig (gemäß Prüfzeugnis)
sehr gut reinigungsfähig
schwerentflammbar B1 nach DIN 4102 im Systemaufbau mit CreaGlas Gewebe und Relief 3490
wasserdampfdiffusionsfähig
sehr leicht verarbeitbar
Fungizid und bakterizid ausgerüstet, konform mit AgBB-Anforderungen.
Menge: 30,000 m²

**02.140 Naßraum, fungizid, als Zulage**
Zusatzmittel mit fungizider Wirkung für Anstriche in
Nassräumen als Zulage.
Menge: 200,000 m²

**02.150 Zulage - Beschichtung Latex, matt, Innenbereich**
Beschichtung, innen, mit Latexarbe, auf glatten
Oberflächen, wie Beton, Gipskarton- bzw.
Gipsfaserplatten, Putz, Rauhfaser- und Glasfasergewebe,
an Wand- und Deckenflächen,
Oberfläche matt und scheuerbeständig.

Zulage zur Hauptposition

Lichte Raumhöhe: siehe Vorbemerkungen

Farbe  : weiß oder hell getönt,
  deckend

Flure und Treppenhäuser
Menge: 200,000 m²

**02.160 Zulage - Beschichtung, mittel getönt,**
Beschichtung, innen, mit Dispersions-Si-
likatfarbe, auf glatter, mineralischer
Oberfläche, wie Beton, Gipskarton bzw.
Gipsfaser, an Wand- und Deckenflächen,
Oberfläche matt und scheuerbeständig.
Lichte Raumhöhe: bis 400 cm
Farbe  :  mittel getönt,
deckend

als Zulage zur Hauptposition

Farbton nach Wahl des Architekten
Menge: 430,000 m²

**02.170 Schutzabdeck. Fenster Tür Folie D 0,2mm herstellen beseitigen**
Schutzabdeckung des Fensters und der Tür, einseitig,
Abdeckung aus Folie, Dicke 0,2 mm, herstellen und
beseitigen, anfallende Stoffe im Behälter des AN
lagern, Arbeitshöhe der zu bearbeitenden oder zu
bekleidenden Fläche bis 3,5 m über der Standfläche des
hierfür erforderlichen Gerüstes.
Menge: 15,000 m²

**02.180 Holzbauteil mit Lasuranstr. innen/innen Türanlage High-Solid-Lasur, LB**
2-flg. Drehflügel-Türanlage einschl. Rahmen- Oberlichte und Seitenteile beidseitig aufarbeiten und beschichten.

Untergrundvorbehandlung: Anstrich auf Trag- und
Haftfähigkeit prüfen. Verunreinigungen, losen Kitt,
schadhafte Anstrichteile und nicht intakten
Dichtstoff entfernen. Intakten Anstrich anschleifen
und säubern, gegenbenenfalls Fehlstellen mit zugelassenem Holzspachtel bzw. Füller aufspachteln und anschleifen.
Rohe und schadhafte Stellen imprägnieren mit
Lignodur Contrabol 550.
Grundanstrich der imprägnierten Stellen mit
Lignodur UltraGuard 580.
Kittbett (bei Einfachverglasung), Risse und offene
Verbindungen, eingefärbt im Holzfarbton, beikitten.
Zwischenanstrich mit Lignodur UltraGuard 580.
Schlussanstrich mit Lignodur UltraGuard 580.
seidenglänzend, aromatenfrei, thixotrop eingestellt,
mit speziellen UV-Absorbern und Radikalfängern,
beste UV- und Wetterbeständigkeit
Farbton: Standardlasurfarbton nach Wahl des AG

Fabrikat: ....................................
(Bietereintrag)
Menge: 15,000 m

### 03 Anstrich auf Metall

**03.10 Beschichtung, Kunstharz, Brüstungsgeländer, Handläufe, Bestand**
Beschichtung, innen, mit Kunstharzlack,
auf grundierten Stahlflächen und Stahlprofilen, Oberfläche seidenmatt und
schlagfest, mehrlagig entsprechend Korossionsschutz
Untergrund: grundiert
Geländerstützen alle 0,8 m, Rohrprofile, h bis 1,00  m einschl. gekröpfter Handlaufhalter
Füllstäbe auf Rundsttäben mehrreihig,;
einschl. Stahlblechseitenplanken h bis 30 cm, angeformt an Treppenverlauf, beidseitig, als fertige Leistung
einschl. aller Nebenarbeiten
Farbe nach Wahl des AG satt getönt, 7016

Ausführung:
- Oberflächen der Geländer anschleifen,
- Voranstrich
- Deckschicht

Farton nach Wahl des Architekten
RAL 7016 Anthrazitgrau
Menge: 50,000 m²

**03.20 Beschichtung, Kunstharz, Rohr DN 50/100**
Beschichtung, innen, von haustechnischen
Installationen mit Kunstharzlack, Oberfläche seidenmatt und schlagfest.
farbe auf verschiedenen untergründen haftend;
Farbe: stark getönt, deckend, RAL 9010 nach Wahl des
Architekten
einschl. Untergrundvorbereitung, Reinigung, Grundierung
Farbauftrag min. in 2 Schichten (2 Arbeitsgängen)

Untergrund  :
- grundierte Rohrleitungen
- feuerverzinkt
- kupfer

Rohr-Durchmesser: über DN 50 bis DN 100

Farton nach Wahl des Architekten
RAL 9016 weiß
Menge: 35,000 m

**03.30 Wie vor beschr. Pos., jedoch Heizungsrohre DN 15-25**
Menge: 40,000 m

**03.40 Beschichtung, Kunsth., Stahlblechtüren**
Beschichtung, innen/außen, mit Kunstharzlack,
auf grundierten Stahlflächen und Stahlprofilen, Oberfläche seidenmatt und
schlagfest.

Ausführung:
- Oberflächen der Türen anschleifen,
- Grundieren,
- Voranstrich
- Deckschicht

Untergrund  : grundierte Stahlblechtür

Größe  : bis 76-100 cm /201,5 cm

Farton nach Wahl des Architekten
RAL 7016 Anthrazitgrau
Menge: 1,000 Stk

**03.50 Beschichtung, Kunsth.,Stahlblech Eck- und U-Zargen**
Beschichtung, außen, mit Kunstharzlack,
auf grundierten Stahlflächen und Stahlprofilen, Oberfläche seidenmatt und
schlagfest.

Ausführung:
- Oberflächen der Zargen anschleifen,
- Grundieren,
- Voranstrich
- Deckschicht

Untergrund  : grundierte Stahlblechzargen

Größe  : Breite 76 cm bis-125 cm
212,5 cm  bis 225 cm, ,ehrteilige U-Zargen

Die Umfassungs-Zargen mit einer mittleren Maulweite von
125 mm bis 250 cm und einem beidseitigen Umbug von 50 mm sowie die Falze sind mit in den EP einzurechnen.

Dichtgummis sind vor dem Anstrich aus- und nach dem
Anstrich wieder einzubauen.

Farton nach Wahl des Architekten
RAL 7016 Anthrazitgrau
Menge: 5,000 Stk

**03.60 Beschichtung, Stahl, innen, KH**
Beschichtung auf vollflächige Stahlkonstruktionen im Innenbereich, deckend,
mit Kunstharz wie folgt:

- Entrosten
- Grundbeschichtung
- Zwischenbeschichtung
- Schlußbeschichtung
 Farbauftrag in min. 3 Schichten.
- 1x Vorstreichfarbe,
- 1x Vorlack,
- 1x Decklack

Oberfläche  : seidenmatt
Farbe  : RAL 7016 bzw.  nach Wahl des
Architekten,
Menge: 10,000 m²

### 04 Sonstige Arbeiten

**04.10 Zusätzliche Abklebe-/Abdeckarbeiten**
Zusätzliche Abklebe-/Abdeckarbeiten in Räumen
auf Anordnung durch die Bauleitung
Menge: 25,000 m²

**04.20 dauerelastische Fugenversiegelung**
dauelastische Fugenversiegelung mit Acryl,
überstreichbar,
liefern und ausführen, Breite bis ca. 15 mm
Menge: 150,000 m

**04.30 Beschichtung mit EPOXY-Industrieboden-Fußbodenfarbe**
Beschichtung von Bodenflächen im Innenbereich mit Fußbodenfarbe.
einschl. aller erforderlichen Neben-, Vorbereitungs-
und Reinigungsarbeiten der zubeschichtenden Flächen,
wie Abkleben der Sockel, sonstige Abklebe- und
Schutzleistungen, abstoßen von Mörtelresten oder
sonstigen losen bzw. leichthaftenden Partikeln;
einschl. Beseitigung der Hilfsstoffe und
Verbrauchsmaterialien;

einschl. Sockel, Höhe ca. 8 cm

Untergrund: dampfdurchlässiger Estrichaufbau bzw.
Stahlbeton

Farbe  : weiß oder hellgrau getönt, deckend, Farbe nach Wahl des
  Architekten,
Oberfläche: abriebfest
Einbauort: Nebenräume, Reifenlager komplett,
Technikräume, Halle R.-Nr. 12
Menge: 25,000 m²

### 05 Stundenlohnarbeiten

**05.10 Stundensatz Facharbeiter**
*** Bedarfsposition ohne GB
Evtl. erforderliche Arbeiten, die nicht
im Leistungsverzeichnis erfaßt sind und
gegen Nachweis zur Ausführung kommen
werden berechnet für:
Facharbeiter
Menge: 30,000 h

**05.20 Stundensatz Helfer**
*** Bedarfsposition ohne GB
Evtl. erforderliche Arbeiten, die nicht
im Leistungsverzeichnis erfaßt sind und
gegen Nachweis zur Ausführung kommen
werden berechnet für:
Helfer
Menge: 30,000 h
